# WSH / Umladestation Isen LRA Erding
Angebotsaufforderung (GAEB 90, DA83)
DV-Nummer: 2704
Währung: EUR
Auftraggeber: Landratsamt Erding, Fachbereich 13 - Abfallwirtschaft, ,

## Zusätzlicher Text
ALLGEMEINE BAUBESCHREIBUNG

Das Landratsamt Erding, beabsichtigt die
Müllumladestation Isen neu zu organisieren. Baumgartner
Bogen 1, 84424 Isen.

In dieser Ausschreibung sind die Stahl- und
Metallbauarbeiten in den folgenden Bereichen
beinhaltet:
- kostefreie Fraktionen,
- Kleinfraktion

1. Angaben zur Baustelle

Die Maßnahme befindet sich auf dem bestehenden
Deponiegelände der Müllumladestation Isen.
Das Baufeld befindet sich nördlich der bestehenden
Umladehalle, in dem Bereich der Bestandsgebäude
(Betriebsgebäude und Werkstatt/Garage) und draüber
hinaus.

Das Gelände ist außerhalb der Öffnungszeiten
geschlossen und alarmgesichert. Zugang außerhalb der
Öffnungszeiten ist mit dem AG abzustimmen.

Erschlossen wird das Grundstück über die Staatsstraße
2086 und die Ortsverbindungsstraße Sollach.

Die Umladehalle sowie der neu errichtete südliche Teil
des Wertstoffhof bleiben permanent im Betrieb.
Anweisungen des ansässigen Betriebs ist unbedingt Folge
zu leisten.
Ebenso ist mit Besucherverkehr zu rechnen, wodurch die
Baustellensicherheit stehts sichergestellt werden muss.

Bedingt durch diesen Betrieb ist die erforderliche
Baustelleneinrichtungs- und Lagerfläche (ca. 4.000 m²)
auf einem anderen Grundstück vorgesehen. Siehe BE-Plan
Anlage 1.

Entfernung ca.  460m.

Die Beförderung zu dieser Lagerfläche ist in die
entsprechenden Positionen mit einzukalkulieren.

2. Ausführungstermine

Flügeldach

Baubeginn: Aufstellen Rundstützen ab 10.04.2026
Fertigstelleung: 02.06.2026

Kleinfraktionen

Baubeginn: Aufstellen Dachtragwerk ab 29.06.2026
Fertigstelleung: 10.07.2026

Die Ausführungstermine sind zwingend einzuhalten und
die entsprechenden Vorarbeiten, Werk- und
Montageplanungen sowie Produktionsdauern entsprechend
einzutakten.

## Zusätzlicher Text
III. Anlagenverzeichnis

Plananlagen

1. Lageplan:
  2704_WP_LP
  2704_WP_LP_Ü

2. BE-Plan:  2704_WP_BE

3. Ausführungsplanung:

Kostenfreie Fraktionen:
 - Grundrisse:  2704_WP_KfF_GR_FU
  2704_WP_KfF_GR_UG
  2704_WP_KfF_GR_EG
  2704_WP_KfF_GR_DA_SP

 - Schnitte:  2704_WP_KfF_SN_

 - Details:  2704_DET_KfF_FU
  2704_DET_KfF_TR

Kleinfraktionen:
 - Übersichtsplan: 2704_WP_KlF_GR_SC

4. Tragwerkspläne:
  SP-10a "Überdachung
  kostenfreie Fraktion"
  SP-11 "Überdachung Kleinfraktion"
  K-10b "Überdachung kostenfreie
  Fraktion"
  K-11b "Überdachung Kleinfraktion"

## Zusätzlicher Text
Vorbemerkungen

1. Allgemein

1.1 Mitgeltende Normen und Regeln

ArbStättV Arbeitsstättenverordnung
ASR, Technische Regelungen für Arbeitsstätten
DGUV-Vorschriften
Unfallverhütungsvorschriften
UVV sind verbindliche Rechtsnormen und gelten für die
Mitglieder (Unternehmer) und Versicherte (Arbeitnehmer) des jeweiligen
Unfallversicherungsträgers. Darüber hinaus haben sie auch Gültigkeit für
Fremdfirmen, die bei Mitgliedsunternehmen tätig sind. Dies gilt nach §
16 Abs. 2 SGB VII auch für ausländische Unternehmen, die in Deutschland
tätig werden, selbst wenn sie hier keinen Firmensitz haben und keiner
Berufsgenossenschaft angehören.

1.2. Angaben zum Baustellenbetrieb
Wegen der örtlichen Besonderheiten ist dem Bieter/AN eine Besichtigung
der Baustelle vor der Angebotserstellung anzuraten. Die Besichtigung der
Baustelle bedarf der vorherigen Abstimmung mit dem Auftraggeber und ist
mindestens eine Woche vorher anzumelden. Für jeden Bieter ist
grundsätzlich nur eine Ortsbesichtigung vorgesehen, wobei zu diesem
Termin die Besichtigungen durch die Nachunternehmer eingeschlossen sind.

1.2.1 Baustelleneinrichtung, Hebezeuge / Kran
Die zur ordnungsgemäßen Ausführung der Arbeiten
notwendigen Geräte jeglicher Art (Hebezeuge, Kran, etc.) sind
Nebenleistung, werden nicht gesondert vergütet und sind in die
Einheitspreise einzukalkulieren.

1.2.2 Gerüste
Gerüste werden nicht bauseits gestellt

1.2.3 Feuer
Verbot von offenem Feuer in ausgewiesenen Bereich des Betriebsgeländes.

1.2.4 Alkoholverbot
Auf Grundlage der DGUV Vorschrift 1 §7 (2) besteht auf dem gesamten
Baustellengelände Alkoholverbot. Auf Verdacht des Konsums bei einer oder
mehreren Personen wird vom Hausrecht Gebrauch gemacht und dem/den
Betreffenden das Hausverbot erteilt sowie dem AN zur Anzeige gebracht.

Eine Beweispflicht von Seiten des AG oder dessen Vertreter besteht in
diesem Fall nicht.

1.2.5 Sauberkeit auf der Baustelle
Verschmutzungen öffentlicher und privater Verkehrsflächen sind laufend
unverzüglich zu beseitigen.
Gibt die Sauberkeit der Baustelle zu Beanstandungen Anlass, wird die
örtliche Bauüberwachung nach einmaliger fruchtloser Aufforderung zur
Mängelabstellung eine Baustellenreinigung zu Lasten des festgestellten
Verursachers veranlassen.

1.2.6 Toilettenanlagen und Aufenthaltsräume
Toilettenanlagen und Aufenthaltsräume gelten als Baustelleneinrichtung
und sind in die Einheitspreise mit einzukalkulieren.
Die aufgestellten Sanitäreinrichtungen sind pfleglich zu behandeln und
gemäß deren Bestimmungen zu nutzen.
Zweckentfremdung als Reinigungs- und bzw. Entsorgungsraum von nicht
zweckbestimmten Materialien sind zu unterlassen und werden dahingehend
geahndet, dass die Kosten der Beseitigung durch den Verursacher zu
tragen sind.
Das Urinieren oder Hinterlassen von Fäkalien auf dem gesamten Anwesen
ist verboten. Bei Zuwiderhandlung erfolgt der Verweis von der Baustelle
und Strafanzeige wegen Sachbeschädigung.
Zementwasser und -schlämme dürfen nicht in die Kanalisation gelangen
oder auf dem Baugelände "entsorgt" werden.

1.2.7 Sicherheit und Gesundheit
Den Anweisungen des Sigeko´s ist Folge zu leisten.

1.2.8 Arbeitszeiten, Schutz gegen Baulärm
Für die Arbeitszeiten gelten die allgemein gültigen Regelungen zu
Arbeits- und Pausenzeiten. Arbeiten an Sonn- und Feiertagen sind nur
nach vorheriger behördlicher Genehmigung und Zustimmung des AG zulässig.
Zum Schutz vor Baulärm gelten die Regelungen gem. § 22 des
Bundes-Immissionsschutzgesetzes.

1.2.9 Firmenschilder, Werbung
Das Aufhängen und Anbringen von Firmenschildern und Eigenwerbung ist nur
nach vorheriger Genehmigung durch den AG und die örtliche Bauüberwachung
zulässig.

1.2.10 Schutz- u. Verkehrssicherungspflicht
Der AN hat alle Gewerke üblichen und erforderlichen Schutz- und
Verkehrssicherungsmaßnahmen zum Betreiben der Baustelle einschl. der
betroffenen Gehsteig- und Straßenbereiche zu treffen. Für Schäden, die
durch unzureichende Schutz- und Sicherungsmaßnahmen entstehen, haftet
allein der AN.
Der Baustellenverkehr muss gemäß StVO einwandfrei abgesichert werden.
Die Ein- und Ausfahrt sowie die notwendigen Sicherungsmaßnahmen im
Rahmen des beigefügten Baustelleneinrichtungsplanes sind vom AN
festzulegen.
Vor Beginn und während der Arbeiten sind vom AN etwaige Gefahrenbereiche
in geeigneter Weise wirksam abzusperren. Es muss jedoch darauf geachtet
werden, dass es nicht zu Beeinträchtigungen des Straßen-, Fußgänger- und
Radverkehrs kommt.

1.3. Sonstige Angaben
Der Auftragnehmer hat dafür Sorge zu tragen, dass während der Ausführung
seiner Leistungen immer mindestens ein fließend deutsch sprechender
Mitarbeiter seiner Firma auf der Baustelle anwesend ist. Des Weiteren
ist die Teilnahme des zuständigen Firmen-Bauleiters an den wöchentlichen
Baubesprechungen verpflichtend. Der Auftragnehmer hat Bautagesberichte
zu erstellen und wöchentlich der örtlichen Bauüberwachung vorzulegen.

Genehmigungen, z. B. für Straßensperrung und Sondernutzungen, sind,
soweit sie zur Ausführung der eigenen Leistung nötig sind, rechtzeitig
und ordnungsgemäß bei den zuständigen Behörden zu beantragen. Die Kosten
hierfür sind in die Einheitspreise mit einzurechnen. Die Genehmigungen
sind unverzüglich der Bauüberwachung in Kopie vorzulegen.

1.4 Angaben zur Ausführung
Vor Ausführungsbeginn hat der Auftragnehmer mit dem Auftraggeber
festzulegen, wo das zu verwendende Material auf der Baustelle gelagert
werden kann, um gegenseitige Störungen der am Bau beteiligten
Handwerkerwährend der Bauausführung zu vermeiden.
Wenn bauseitige Vorleistungen erforderlich sind, hat der Auftragnehmer
dem Auftraggeber rechtzeitig die erforderlichen Angaben möglichst in
Verbindung mit Detailzeichnungen zu übergeben.
Späne vom Bohren und Fräsen sowie Reste von Schleifstaub sind sofort von
den bearbeiteten Teilen zu entfernen.

1.5 Unterlagen auf der Baustelle / Anlagen zum LV
Zu den auf der Baustelle vorzuhaltenden Ausführungsunterlagen zählt
neben den Ausführungsplänen auch eine Ausfertigung dieser
Leistungsbeschreibung.

2. Baustelleneinrichtung

2.1 Angaben zu Stoffen und Bauteilen
Baustromverteiler müssen mindestens der Schutzart IP 43, die ggf. dazu
gehörenden Messeinrichtungen IP 54 entsprechen. Baustrom wird kostenlos
zur Verfügung gestellt.

2.2 Angaben zur Ausführung
Der AN hat innerhalb von 7 Kalendertagen nach Zuschlagserteilung einen
detaillierten Baustelleneinrichtungsplan vorzulegen, in dem alle
Elemente der Baustelleneinrichtung eingetragen und alle sonstigen
speziellen Randbedingungen des Baufeldes berücksichtigt sind (gemäß
Formblatt 214.H). Der Plan ist mit der örtlichen Bauüberwachung, dem
SiGeKo sowie ggf. mit den zuständigen Behörden und weiterer am Bau
fachlich Beteiligter abzustimmen und rechtzeitig vor Ausführungsbeginn
zu übergeben: als Datei im dxf/dwg- und im pdf-Format an den AG und die
örtliche Bauüberwachung.
Baustelleneinrichtung auf Grasnarbe oder Humus ist nicht gestattet.

Die Kronen- und Wurzelbereiche von Bäumen sind frei zu halten. Das gilt
auch für Materiallagerungen. Vorhandene Grenzsteine und
Vermessungsmarkierungen sind mit Beginn der Arbeiten im Zuge der
Baustelleneinrichtung bis zum Räumen der Baustelleneinrichtung zu
sichern.

Vor Beginn der Arbeiten hat sich der Auftragnehmer über den Verlauf von
Leitungen, Kabel usw. (unter- und überirdisch) zu informieren.
Notwendige Umlegungen sind rechtzeitig vom Auftragnehmer zu beantragen.

Baustellen- und endgültige Anschlüsse müssen grundsätzlich zugänglich
bleiben und geschützt werden. Im Zweifel ist vom Auftragnehmer an den
Auftraggeber ein Hinweis zu geben, erforderlichenfalls ist eine
Festlegung zu treffen. Werden durch die Baustelleneinrichtung Rechte
Dritter - insbesondere von Nachbarn - für die Dauer der Bauarbeiten oder
vorübergehend und kurzfristig beeinträchtigt ist der Bauherr oder die
Bauüberwachung unverzüglich zu informieren. Das gilt auch im Zweifel
über das Vorliegen von Rechten oder bei zu vermutenden
Beeinträchtigungen bzw. bei Beschädigung vorhandener Bauwerke oder
Bauteile.

Der Auftragnehmer ist verpflichtet, die erforderlichen Maßnahmen zum
Schutz vor Winterschäden zu treffen. Dazu gehört auch die ggf.
erforderliche Kontrolle der Baustelle, insbesondere der Schutz der
Messeinrichtungen unabhängig von deren Rechtsträgerschaft.

Beim Abbau der Baustelleneinrichtung ist zu beachten:
- Der Auftraggeber ist über den beabsichtigten Abbau der
Baustelleneinrichtung oder von wesentlichen Teilen derselben zu
informieren.
- Nicht mehr benötigte Teile der Baustelleneinrichtung sind unverzüglich
zu entfernen.
- Nach Abbau der Baustelleneinrichtung sind das dafür benötigte Gelände
bzw. die genutzten baulichen Anlagen und Gebäude in den ursprünglichen
Zustand zu versetzen, soweit technisch möglich und falls nichts anderes
vereinbart ist.

Das Baustellentor im Bauzaun ist ständig geschlossen zu halten!

Die Baugruben sind bis 2m Abstand zur Böschungskante absolut lastfrei zu
halten. Sollten im Bereich der Baugruben Teilbereiche für die eigene
Leistung verbaut werden müssen, sind die beschriebenen Maßnahmen im
Baugrundgutachten auszuführen. Die dazu notwendigen Maßnahmen sind in
den jeweiligen Positionen mit einzukalkulieren.

Die zum Erbringen der Leistung erforderliche Baustelleneinrichtung ist
gemäß VOB/C in die Einheitspreise einzukalkulieren.

Die komplette Schutt- und Abfallentsorgung hat gemäß der Vorschriften
des LRA Erding zu erfolgen.

Soweit für die eigene Leistung erforderlich, ist das Organisieren,
Beantragen und Regeln aller erforderlichen Straßenbaurechtlichen
Genehmigungen sowie Aufstellen der zu gehörigen Schutz- und
Sicherungseinrichtungen, Beschilderungen, etc. gemäß STVO in der
Eigenverantwortung des AN und wird nicht vergütet.

## Zusätzlicher Text
ZUSÄTZLICHE TECHNISCHE ANGABEN
STAHLBAUARBEITEN

Aufwendungen gemäß den zusätzlichen technischen Angaben
sind in die Einheitspreise einzukalkulieren.

Allgemeine Hinweise:
Die nachfolgend ausgeschriebenen Arbeiten sind
grundsätzlich nach den jetzt gültigen DIN-Vorschriften
bzw. anerkannten Regeln der Technik auszuführen.

Alle Stahlbauteile sind, sofern nicht
anders angegeben aus Stahl S235JR,
Z-Güte Z0, Ausführungsklasse EXC2
gemäß Statik herzustellen, zu liefern und
einzubauen inkl. Korrosionsschutz
Feuerverzinkung nach DIN EN ISO 1461.
Korrosivitätskategorien C2 bis C5 (genau
Angaben in Planunterlagen),
nach DIN EN ISO 12944: Schutzdauer
hoch,
nach DIN EN ISO 1461 und 14713:
Schutzdauer sehr lang

Mit den im Leistungsverzeichnis enthaltenen Angaben
über Bauart, Bauteil, Baustoffe und Abmessungen gelten
auch der Herstellungsvorgang und -ablauf bis zur
fertigen Leistung als beschrieben.

Die ausgeschriebenen Leistungen sind funktionsfähig
unter Berücksichtigung aller technischen,
bauphysikalischen und formalen bauaufsichtlichen
Anforderungen herzustellen.

Alle Befestigungsmittel sind in Edelstahl,
Werkstoffnummer 1.4301 auszuführen.

Sämtliche Kleineisenteile sowie Verbindungsmittel wie
z.B. Dübel, Schrauben, Knotenbleche, Laschen etc., und
erforderliche Kunststoffauflager bzw. Neoprenauflager,
die zur Erreichung des in der jeweiligen Position
beabsichtigten Endzustandes erforderlich werden, sind
in die Einheitspreise mit einzukalkulieren.

Das ausführende Stahlbauunternehmen hat für das
Schweißen mindestens ein Schweißzertifikat der
Ausführungsklasse EXC 2 nach DIN EN 1090-2: 2011 zu
erbringen.
Soweit nicht anders bezeichnet alle Schweißnähte
aw = 4 mm als Doppelkehlnaht.
Für die Überwachung und Prüfung aller Schweissnähte,
während und nach der Ausführung der Schweissarbeiten,
ist vom Auftragnehmer ein geprüfter und zugelassener
Schweissfachingenieur einzusetzen. Eine separate
Vergütung hierfür erfolgt nicht.

Vor Arbeitsaufnahme sind alle erforderlichen Maße am
Bau zu nehmen und etwaig auftretende Unstimmigkeiten
mit der Bauleitung abzuklären.

Kontrollmessungen: Alle Vermessungen, sowie die
Achsmasse der Fundamente/Auflager sind, soweit sie für
die Errichtung der Stahlkonstruktion wesentlich sind,
durch Kontrollmessungen zu überprüfen. Während der
Bauausführung erforderlich werdende Kontrollmessungen
sind auf Anordnung des Auftraggebers kostenlos
durchzuführen. Für die Maßgenauigkeit der Konstruktion
ist der Auftragnehmer allein verantwortlich.

Korrosionsschutz
Feuerverzinken aller Stahlteile nach DIN EN ISO 1461.
Der verarbeitete Stahl muss zum Feuerverzinken geeignet
sein, die Konstruktion ist feuerverzinkungsgerecht zu
konstruieren und zu fertigen. Dabei sind die Grundsätze
gemäß DIN EN ISO 14713 zu beachten.
Ein Schweißen auf der Baustelle ist auf das vom
Tragwerksplaner vorgegebene Maß zu reduzieren, die
Bereiche sind fachgerecht kaltzuverzinken inkl.
Nachweis der erforderlichen Mindestzinkstärken.

## Zusätzlicher Text
ZUSÄTZLICHE TECHNISCHE ANGABEN
SPENGLERARBEITEN

Vor Beginn der Spenglerarbeiten hat der Auftragnehmer
die bauseitig vorhandenen, sein Gewerk betreffenden
Konstruktionen auf ihre Eignung hin zu überprüfen.
Genauso darf die Blecheindeckung nur auf absolut
trockenem Untergrund verlegt werden.

Alle Bleche und Blecheindeckungen sind gegen
schädigende äußere Einflüsse durch geeignete Maßnahmen
zu schützen. Angesprochen sind hier im besonderen
alkalische Einflüsse aus frischem Beton oder Mörtel
sowie Nachteile aus chemischen Reaktionen
entsprechender Holzschutzmittel mit den zur Verwendung
kommenden Blechen. Darüberhinaus gilt es, darauf zu
achten, daß grundsätzlich Schwitzwasserbildung unter
der Metalldeckung durch geeignete konstruktive
Maßnahmen verhindert wird. Insbesondere ist darauf zu
achten, daß keine Elementenbildung entstehen kann
(Gefahr von elektrochemischer Korrosion), d.h., daß
alle zur Verwendung kommenden Metalle aus gleichem bzw.
verträglichem Material sind. Läßt sich dies nicht
vermeiden, ist bei dem Zusammenbau verschiedener
Metalle mit geeigneten Trennlagen zu arbeiten.

Verarbeitungstechnische Fehler, d.h. Abreißen der
Falzverbindungen, mit dem Versuch des Nachlötens werden
nicht akzeptiert, die Teile müssen ausgetauscht werden.
Für die Befestigung von Schutzblechen bzw. Kappblechen
sind grundsätzlich Kunststoffdübel, nicht rostende
Schrauben und Beilagscheiben mit Neoprene-
Dichtungseinlagen vorzusehen. Eine Fixierung solcher
Blechteile mit Nägeln oder dergleichen ist generell
untersagt. Kappbleche sind grundsätzlich in einen
schräg nach oben verlaufenden Flexschnitt, der noch
mind. 1 cm tief in das Mauerwerk reicht, einzufügen,
die Oberkante ist dauerelastisch abzufugen. Für
sämtliche Mauerabdeckungen und dergleichen ist
grundsätzlich eine indirekte Befestigung in der Art und
Weise vorzusehen, daß diese Blechteile durchlaufend
oder punktweise an entsprechenden Vorsprungsblechen
eingehängt werden. Vorsprungs- und Haftbleche sind
grundsätzlich in schwerer Ausführung,
Blechdicke 1,2 mm, vorzusehen.

Grundsätzlich gilt, daß für sämtliche nach diesem
Gewerk auszuführenden Blechteile und Blechdeckungen
ausreichende Dehnungsausgleichsmöglichkeiten auch dann
ohne besondere Vergütung vorzusehen sind, wenn sich ein
entsprechender Hinweis aus der Festlegung des
Leistungsverzeichnisses nicht ergibt. Fugen aus der
Unterkonstruktion, z.B. Fertigteilfugen sind zu
übernehmen.

Dauerelastische Verfugungen sind grundsätzlich nur bei
Anschlüssen bzw. zur Abfugung von Kappblechen an
massiven Bauwerksteilen zulässig.

## VE 15 Stahlbauarbeiten
Datum: 09.02.26

### Titel 01 Vorbereitende Arbeiten/Dokumentation

*Hinweis*
Die zum erbringen der Leistung erforderliche
Baustelleneinrichtung ist gemäß VOB/C in die
Einheitspreise einzukalkulieren.

Zusätzlich einzukalkulieren ist:

- die komplette Schutt- und Abfallentsorgung gemäß
Vorschriften des LRA Erding.

- Organisieren, beantragen und regeln aller
erforderlichen Straßenbaurechtlichen Genehmigungen
sowie aufstellen der zu gehörigen Schutz- und
Sicherungseinrichtungen, Beschilderungen, etc. gemäß
STVO.

- Schutz der Bestandshalle (Umladestation) vor
Verunreinigung und Beschädigung. Besonders bei der
Errichtung der Flügeldachkonstruktion. Da diese
Arbeiten in unmittelbarer Nähe stattfinden.

-Während der Montage ist mit Schweißarbeiten bei
Temperaturen unter 5°C zu rechnen. Außerdem ist mit
Vereisungen der Montage-, Lager- und Zufahrtsflächen
sowie der gelagerten Bauteile zu rechnen. Starker
Schneefall ist nicht auszuschließen.

- Umbauarbeiten an der Müllumladestation Isen haben
während des laufenden Abfallumschlag-Betriebs zu
erfolgen. Abstimmung mit der Betriebsführung zur
räumlichen und zeitlichen Abfolge der Arbeiten ist
notwendig. Temporäre Sperrung der Umladehalle ist
möglich, bedarf jedoch zeitlichem Vorlauf und ist bei
AG und Bauleitung anzumelden.

**01.1 Technische Bearbeitung, Statik**
Technische Bearbeitung sowie Statik für den gesamten
Umfang der Ausschreibung; vom Tragwerksplaner wird die
statische Berechnung als Genehmigungsstatik mit den
zugehörigen Übersichtszeichnungen, den
Konstruktionszeichnungen sowie den Regeldetails zur
Verfügung gestellt; basierend auf diesen Plänen und in
Verbindung mit den Werk- und Detailplänen des
Architekten hat der Auftragnehmer die technische
Bearbeitung für die Montagepläne, Werkstatt- und
Detailpläne, ergänzende statische Nachweise sowie die
Montagezustände zu erbringen.

Die Bearbeitung umfasst:
- sämtliche Stahlkonstruktionen
- Unterspannungen
- Übergänge, Auflager
- Anhängelasten der an die Stahlbauarbeiten
 anschließenden Leistungen, wie Fassaden,
 Sonnenschutz, Dachaufbau, Glasdach
- Montagestöße
- Verbindungsmittel

Sollten Abweichungen von den vorgegebenen Profilen und
Ausführungen erforderlich sein, so sind diese mit dem
Architekten und dem vom Bauherrn beauftragten
Tragwerksplaner detailliert abzustimmen; der statische
Nachweis ist über den Tragwerksplaner an den
Prüfstatiker zur Freigabe einzureichen; insgesamt sind
zusätzlich zur digitalen Version sechs Ausfertigungen
in Papier erforderlich:
- 2 x für Prüfstatiker
- 1 x für Tragwerksplaner
- 1 x für Bauherr
- 1 x für Architekt
- 1 x für Bauleitung
Menge: 1,000 psch

**01.2 Dokumentation**
Vor Beginn der Ausführung sind alle erforderlichen
Materialspezifikationen (Produkt- und
Materialnachweise, Fabrikatelisten,
Produktbeschreibungen, Technische Datenblätter,
Allgemein bauaufsichtliche Prüfzeugnisse und
Zulassungen), Einzelteile (Schrauben,
Verbindungsmittel, etc.) und evtl. Ersatzteillisten,
Wartungs- und Gebrauchsanweisungen sowie
Materialbeschreibung in einem eigenen Ordner gegliedert
und mit Inhaltsverzeichnis versehen zu übergeben.

Zeitpunkt der Übergabe: vor der jeweiligen Verwendung
im Bauvorhaben

Art der Übergabe: digital als PDF-Dateien
Menge: 1,000 psch

**01.3 Ausführungszeichnungen**
Ausführungszeichnungen wie folgt:

- alle für den gesamten Umfang dieser
 Leistungsbeschreibung erforderlichen bzw. vom
 planenden Architekten angeforderten Werkstatt-
 und Detailzeichnungen

- Umfang: Übersichtspläne, Details, Stöße,
 Verbindungen, Übergänge, Befestigungsmittel,
 Handhaben, etc.

- Anfertigen, Vorlegen und Abstimmen mit dem
 planenden Architekten

- inkl. Einarbeiten von Änderungen und
Fortschreibung

- vorzusehen ist die Erstellung der Zeichnungen mit
 CAD, die Daten als DWG und/oder PDF-Datei
 o.glw. übergeben

- Grundlage für die Ausführungszeichnungen sind
 die Werk- und Detailpläne der Architekten
Menge: 1,000 psch

**01.4 Bauablaufplan**
Erstellen eines Bauablaufplans und Bereitstellung an
den AG digital und in Papierform bis zwei Wochen nach
Auftragserteilung.

Der Bauablaufplan muss die Bauzeiten und -termine aller
Bauteile, sowie deren Gründung und der vorbereitenden
Maßnahmen differenziert erfassen.
Aus diesem Bauablaufplan muss der Zeitbedarf für die
technische Bearbeitung, die Reihenfolge der Bauarbeiten
und der Zeitbedarf für das Einrichten und Räumen der
Baustelle ersichtlich sein. Dieser Bauzeitenplan ist
zwecks Koordinierung mit den zuständigen Fachdiensten
im Detail abzustimmenund wird nach der Genehmigung
durch den AG Vertragsbestandteil.
Der AN ist verpflichtet, seine Arbeiten mit den
Unternehmen, die im Baubereich tätig sind, und der
bauüberwachenden Stelle des AG in Bezug auf
Arbeitszeiten, Baufortschritt usw. abzustimmen.
Menge: 1,000 psch

### Titel 02 Kostenfreie Fraktion

#### Bereich 02.01 Stahlbauarbeiten Stützen

**02.01.5 Einmessen der Fundamentaussparungen**
Einmessen der Fundamentaussparungen,

kostenfreie Fraktion: ca. 1,10 m tief
Menge: 1,000 psch

**02.01.6 Stahlrundstützen, RO 508/12,5, kostenfreie Fraktion**
Stahlrundstützen, RO 508/12,5 aus S235,
Ausführungsklasse EXC 2 gemäß Statik herstellen,
liefern und einbauen

Einbauhöhe:  kostenfreie Fraktion:
  UK Stütze = - 4,33 m unter OK
  Umladestation
  OK Stütze = +2,13 m über OK
  Umladestation

Stützen:  17 Stück im Bereich "kostenfreie
  Fraktion" mit ca. 6,46 m länge,
  2,65 m C5 und 3,81 m C2

Einbau auf Stahlbeton-Köcherfundamente, Firststoß und
Ausbildung Rahmenecke werden gesondert vergütet.

Typ/Profil:  RO 508/12,5, Stahlrohr
Stahlgüte:  S 235
Oberfläche  nach DIN EN ISO 1461 und 14713
  Schutzdauer sehr lang
  nach DIN EN ISO 12944
  Schutzdauer hoch
  Korrosivitätskategorie C2 oberhalb
  50 cm OKG
  Korrosivitätskategorie C5 bis
  50 cm OKG

Stützenlänge:  17x ca. 6460 mm

Gesamtlänge:  ca. 109.820 mm

Ausführung:  Überdachung kostenpfreie Fraktion

siehe Anlage  KONSTRUKTIONSPLAN K-10
  Überdachung kostenfreie Fraktion

  2704_WP_KfF_SC
  Schnitte, kostenfreie Fraktion
Menge: 18458,546 kg

**02.01.7 Ausbildung Stahlrundstützenabschluss, Anschluss Köcherfundament**
Ausbildung Stahlrundstützenabschluss gemäß
Konstruktionsplan K-10 "Überdachung kostenfreie
Fraktion",

Detail: "Köcherfundamente"

je 1 Fußplatten, dicht geschweißt auf: RO 508/12,5
t = 20 mm (insgesamt 17 Fußplatten)

je 5 Flachstahlrippen, geschweißt auf 2x RO 17x RO
508/12,5, t =10 mm (insgesamt 85 Rippen)
Menge: 17,000 St

**02.01.8 Anschlussfugen Köcherfundamente Verfüllen**
Verfüllen der Anschlussfuge mit hochfestem
Vergussmörtel in Köcherfundamente.
Als Verbindung zum Fundament zur Lastabtragung der
Stahlkonstruktion, Stahlrundstützen RO 508/12,5

Mörtelklasse: 20 (III)
Durchmesser Köcherfundament: ca.0,60 m
Tiefe Köcherfundament: ca. 1,10 m
Menge: 17,000 St

**02.01.9 Abdichtung einlagig Polymerbitumenschweißbahn**
Abdichtung der Köcheroberseite
zum Schutz der Arbeitsfugen gegen Chlorideintrag nach
DIN 18533,Wassereinwirkungsklasse W2.1-E.
einlagig mit Polymerbitumenschweißbahn, 1-lagig im
Schweißverfahren
BA PYE-PV 200 S5

inkl. Untergrundvorbehandlung
- Reinigen des Untergrunds, trocken und staubfrei
- Kaltbitumenvoranstrich
- Hohlkehlenausbildung, Dreieckshohlkehle min. 30mm

Ausführung:
horizontal auf Köcherfundament vollflächig;
vertikal mind. 15 cm auf den Köcherfundamentseiten
überlappend mit der Abdichtung des Baumeisters;
vertikal auf die aufgehenden Stahlstützen
Hochzug bis OK Geländeoberfläche;
vertikal auf die aufgehenden Stahlbetonwände
Hochzug bis OK Geländeoberfläche.

inkl. Ausbildung aller Innen und Außenecken

Ausführung gemäß Tragwerksplanung
SP-10a kostenfreie Fraktionen
und gemäß Detailplanung
2704_DET_KfF_FU Fundament Abdichtung
Menge: 102,956 m2

**02.01.10 Ausbildung Stahlrundstützenabschluss, Anschluss Montagestoß**
Ausbildung Stahlrundstützenabschluss gemäß
Konstruktionsplan K-10 "Überdachung kostenfreie
Fraktion",

Detail: "Montagestoß"

je 1 Kopfplatte, geschweißt auf: RO 508/12,5
t = 16 mm, Z15, geschnitten zweigeteilt mit Aussparung
für Schwertblech

je 1 Schwertblech, eingeschoben und verschweißt in
Stahlrundstütze und auf Kopfplatte
t = 25 mm, S235
Gestaltung Schwertblech nach Angaben Statik.

inkl. 10 Bohrungen für Passschrauben u.
10x DIN EN 14 399-4 M24 10.9 HV
Menge: 17,000 St

**02.01.11 Hauptträger, Stahlhohlprofile rechteckig, kostenfreie Fraktion**
Stahlhohlprofile rechteckig aus S235, Z-Güte Z0,
Ausführungsklasse EXC 2 gemäß Statik herstellen,
liefern und einbauen
Träger mittig geschnitten und verschweißt
gevoutet von 500 bis 250 mm, t = 6,3 mm
inkl. Schräganschnitt mit gelochtem Deckel
Hohlprofil warmgefertigt gemäß DIN EN 10210-1

Einbauhöhe:  UK = ca. +2,125m OK Bodenplatte
  Umladestation
  bzw. 4,31 m über OKG,

Einbau auf Stahlstütze
mittiger Knoten- und Auflagerpunkt wird gesondert
vergütet.
Typ/Profil:  Stahlhohlprofile rechteckig (gevoutet)
Stahlgüte:  S 235
Oberfläche  nach DIN EN ISO 1461 und 14713
  Schutzdauer sehr lang
  nach DIN EN ISO 12944
  Schutzdauer hoch
  Korrosivitätskategorie C2

Trägerlänge:  ca. 5130 mm
Gesamtträgerlänge:  ca. 174.420 mm
Trägeranzahl:  34 Stück

Ausführung  siehe Anlage Konstruktionsplan
  K-10 Überdachung kostenfreie
  Fraktion
Menge: 51920,474 kg

**02.01.12 Montagestoß der Hauptträger an den Stahlrundstützen**
Montagestoß Flügelträger
Zulage zur Position zuvor für Ausführung
gemäß: Konstruktionsplan K-10 "Überdachung kostenfreie
Fraktion"

Detail "Montagestoß"

inkl. je 1 Platte, geschweißt auf Stützenabschluss RO
508/25
t = 16 mm, Z15, geschnitten zweigeteilt mit Aussparung
für Schwertbleche

inkl. je 2 Knotenbleche t = 16 mm, Z15
mit 10 Bohrungen für Passschrauben 10x DIN EN 14 399-4
M24 10.9 HV
inkl. 10 Passschrauben 10x DIN EN 14 399-4 M24 10.9 HV
inkl. 10 Muttern

inkl. je 2 Stirnplatten, der Rundstütze angepasst,
t= 16 mm, Z15

inkl. je 1 Kopfplatte rund, geschweißt auf:
Knotenbleche d/t = 508/12,5 mm, Z15

inkl. Verschluss der Montageöffnungen, verschraubt
Menge: 17,000 St

**02.01.13 Pfettenauflager**
Pfettenauflager

gemäß: Konstruktionsplan K-10 kostenfreie Fraktion

Detail "Pfettenauflager"

je Träger 6 Pfettenauflager:  200x100x8 mm,
  2x2 VG 6x140 mm vorgebohrt
  inkl. Aussteifung t= 8 mm
insgesamt 6 x 2*17 = 204
Menge: 204,000 St

**02.01.14 Zulage Kleineisenteile**
Kleineisenteile, feuerverzinkt, für Bauteile aller Art,
in diversen Abmessungen.

Zulage für zusätzliche Verbindungsmittel für zuvor
beschriebenen Positionen.
Alle HV-Schrauben sind auf Mindestvorspannkraft Fp,C
und alle übrigen Schrauben auf Regelvorspannkraft Fp,C*
gemäß DASt-Richtlinie 024 vorzuspannen.

Kurzname Stahl: S235JR
Werkstoff-Nummer: 1.0037
Ausführungsklasse: EXC2
Korrosivitätskategorie: C3
Schutzdauerklasse: VH
Menge: 1000,000 St

**02.01.15 Anschluss bauseitigen Erdungsanschluss an Rundstützen**
Anschluss bauseitigen Erdungsanschluss an zuvor
beschriebene Rundstützen mittels Klemmung.

- Kontakt an Rundstützen sicherstellen
- Verzinkung entsprechend rückarbeiten und nach
Kontaktschluss versiegeln mittels Flüssigkunststoff
- Position inkl. aller erforderlichen Teile und
Materialen.
Menge: 20,000 St

**02.01.16 Abdichtungsanschluss mittels Flüssigkunststoff**
Abdichtungsanschluss mittels Flüssigkunststoff auf
bauseitiger bituminöser Fundamentabdichtung, Hochzug
bis OK Gelände.

- inkl. Untergrundvorbereitung
- Inkl. Material
Menge: 17,000 St

#### Bereich 02.02 Stahlbauarbeiten Wangentreppe mit Podest

*Hinweis*
In die nachfolgenden Positionen "Wangentreppe mit
Podest" sind
sämtliche zur Herstellung erforderliche Bauteile wie
Befestigungsmittel, Aussteifungsverbände, Knotenbleche,
Gitterrostaufnahmerahmen etc., die zur Herstellung der
Treppenläufe und der beschriebenen Treppenpodeste
erforderlich sind, einzukalkulieren.
Außerdem ist eine sinnige Verankerung der Konstruktion
an die angrenzende Stützwände einzuplanen und
kalkulieren.

Plannumer: 2704_DET_KfF_TR

In den Positionen ist die Treppe einschließlich des
Podests erfasst.
Das Geländer, die Stützen und Auflagerträger werden in
gesonderten Positionen erfasst.

**02.02.17 Wangentreppe mit Podest, einläufig, Steigungen 9 St, Lauf-B 200cm, Stahl**
Wangentreppe, gerade, einläufig,

Steigungen 9 St,

Höhe Steigung 18,29 cm,

Tiefe Treppenauftritt 25 cm,

Höhe Treppe 164,6 cm

Breite Treppenlauf 200 cm, als Außentreppe, lotrechte
Nutzlast 5 kN/m2 DIN EN 1991-1-1, Treppenkonstruktion
aus Stahl S235JR DIN EN 10025-2, Werkstoff-Nr 1.0038,
verzinkt, aus Walzprofilen, Profil U, Höhe 240 mm,
Profildicke 9,5 mm, werksseitige Konstruktion
geschweißt, verzinkt, Baustellenstöße geschraubt,
verzinkt,

Befestigungsuntergrund Antritt Asphalt Bk 3,2,
Befestigungsuntergrund Austritt StB-Wand +
Pflasterstein,
Trittstufen aus Stahl rutschhemmend, Bewertungsgruppe
Rutschgefahr R 10,
ASR A1.5/1,2, S235JR DIN EN 10025-2, Werkstoff-Nr
1.0038,
als Gitterrost DIN 24531-1, geklemmt,
Vorbehandlung durch Feuerverzinkung, auf
Unterkonstruktion aus Formstahl, mit einem Podest, aus
Stahl S235JR DIN EN 10025-2, Werkstoff-Nr 1.0038,
als Gitterrost, geklemmt, Korrosionsschutz durch
Feuerverzinkung, auf Unterkonstruktion aus Formstahl,

Podest als rechtwinkliges Trapez auszuführen:
Tiefe Treppenpodest 167,2 - 222,5 cm,
Breite Treppenpodest 200 cm,
Gesamtfläche 3,90 m²

Ausführung gemäß Anlage: 2704_DET_KfF_TR
Menge: 1,000 St

**02.02.18 Geländer Füllung, Stahl H: 1000mm, Pfostenabstand 1200mm, Stababstand 115 mm, Handlauf Durchm. 42mm**
Geländer mit Füllung, aus Füllungsrahmen mit Stäben,
für Treppe, im Außenbereich, Befestigungsuntergrund
Stahl, Treppenlauf gerade, einläufig, mit einem Podest,

Geländerkonstruktion aus Stahl, S235JR DIN EN 10025-2,
Werkstoff-Nr 1.0038, verzinkt, Konstruktionshöhe 1000
mm, max. Pfostenabstand 960 mm, Pfosten aus
Walzprofil, Profil L, Pfostenquerschnitt Höhe 60 mm,
Pfostenquerschnitt Breite 60 mm,
Dicke Pfosten '6' mm,

Höhe Füllungsrahmen '835' mm,
Rahmen aus Vollprofil rechteckig,
Füllungsrahmenquerschnitt Höhe 15 mm,
Füllungsrahmenquerschnitt Breite 30 mm,
lichter Stababstand 115 mm,
Geländerstäbe als Vollprofil, rechteckig,
Stabquerschnitt 30/15 mm,

einschl. Handlauf, rund, Handlaufdurchmesser 42 mm,
mit Stützen befestigen, auf Geländer, Ausführung gemäß

Ausführung gemäß Anlage: 2704_DET_KfF_TR
Menge: 11,000 St

**02.02.19 Stützen/Riegel-Rahmen, Fachwerk, mit Bodenplatte, Stahlrahmen HEA 120, Bodenplatte, S235JR**
Stützen/Riegel-Rahmen, Einbauhöhe bis ca. 1,50 m,
Riegel auf Stützen, Ausführung als
Fachwerkkonstruktion,
aus Formstahl, Stahl S235JR DIN EN 10025-2,
Werkstoff-Nr 1.0038,
Profil Stütze: HEA 120
Profil Riegel: HEA 120
Profil Wanne: IPE 200

werkseitige Konstruktion geschweißt, Einzellänge über
1500 bis 2700 mm,
Verbindung Stütze - Riegel biegesteif, mit Fuß- und
Kopfplatte, Konstruktion steht im Gefälle -
Stützenlänge unterschiedlich

Fußplatte:  Baustellenstöße nicht geschraubt Stützen
stehen auf Asphalt (Bk 3,2), stoßfeste- und rutschfeste
Unterlage, geklebt

Ausführung gemäß Anlage: 2704_DET_KfF_TR
Menge: 488,664 kg

#### Bereich 02.03 Stundenlohnarbeiten

**02.03.20 Stundensatz Polier**
Arbeiten, welche nicht in den Positionen erfasst sind
und gegen Nachweis zur Ausführung kommen:
Polier, Lohngruppe 4
Menge: 20,000 h

**02.03.21 Stundensatz Fachwerker**
Arbeiten, welche nicht in den Positionen erfasst sind
und gegen Nachweis zur Ausführung kommen:
Fachwerker, Lohngruppe 2
Menge: 20,000 h

**02.03.22 Stundensatz Helfer**
Arbeiten, welche nicht in den Positionen erfasst sind
und gegen Nachweis zur Ausführung kommen:
Helfer, Lohngruppe 1
Menge: 20,000 h

**02.03.23 Stundensatz Maschinen**
Arbeiten, welche nicht in den Positionen erfasst sind
und gegen Nachweis zur Ausführung kommen:
Maschninen
Menge: 20,000 h

### Titel 03 Kleinfraktionen

**03.24 Montagestoß der Dachträger an den HEB 200 Stützen**
Montagestoß Dachträger
gemäß: Konstruktionsplan K-11 "Überdachung
Kleinfraktion"

Detail "Montagestoß"

inkl. je 2 U-förmige Profile, t =10-15 mm,
geschweißt auf Kopfplatte über HEB 200.

inkl. 4 Bohrungen für Passschrauben 10x DIN EN 14 399-4
M24 10.9 HV

Die Profile sind mit einem Nennabstand von 20 mm
(Toleranz +2 mm) anzuordnen, sodass ein Einschubschlitz
für das nachfolgend beschriebene Schwertblech entsteht.

inkl. je 1 Schwertblech, t = 20 mm, S235,

inkl. 4 Bohrungen für Passschrauben 10x DIN EN 14 399-4
M24 10.9 HV
inkl. 4 Passschrauben, M24, DIN EN 14399-4, 10.9 HV
inkl. 4 Muttern
Gestaltung Schwertblech nach Angaben Statik.

inkl. je 1 Stirnplatte, t = 30 mm, Z25
geschweißt an das Schwertblech

inkl. je 1 Kopfplatte, t = 20 mm,
geschweißt auf das Schwertblech und auf die Stirnplatte
und auf die U-förmigen Profile

Ausführung  siehe Anlage Konstruktionsplan
  K-11 Überdachung Kleinfraktion;
  2704_WP_KlF_GR, SC
  Kleinfraktionen.
Menge: 8,000 St

**03.25 Dachträger, Stahlhohlprofile rechteckig, Kleinfraktionen**
Stahlhohlprofile rechteckig aus S235,
Ausführungsklasse EXC 2 gemäß Statik herstellen,
liefern und einbauen
Breite 200 mm,  t = 8 mm,
Träger gevoutet von 400 bis 200 mm,
Hohlprofil warmgefertigt gemäß DIN EN 10210-1

Einbauhöhe:  UK = ca. 0,74m
  ü. OK Bodenplatte Umladestation

Typ/Profil:  Stahlhohlprofile rechteckig (gevoutet)
Stahlgüte:  S 235
Oberfläche  nach DIN EN ISO 1461 und 14713
  Schutzdauer sehr lang
  nach DIN EN ISO 12944
  Schutzdauer hoch
  Korrosivitätskategorie C2

Trägerlänge:  ca. 5145 mm
Gesamtträgerlänge:  ca. 41.160 mm
Trägeranzahl:  8 Stück

geschweißt auf die vorbeschriebene Stirnplatte

Ausführung  siehe Anlage Konstruktionsplan
  K-11 Überdachung Kleinfraktion;
  2704_WP_KlF_GR, SC
  Kleinfraktionen.
Menge: 2942,940 kg

**03.26 Stahllaschen**
Stahllaschen, S235JR, verzinkt
Abmessungen: 8x80x80 mm
Bohrungen für 2x2 CSA 5x35

Anzahl pro Träger:  22 St.
Trägeranzahl:  8 Stück
Anzahl insgesamt: 176 St.
Menge: 176,000

USt %: 19,00
